# LV ClimbingBASE
Leistungsbeschreibung (GAEB DA XML 3.2, DA81)
Währung: EUR
Auftragsnummer: 00ClimbingBASE
Auftraggeber: n/a Ansprechpartner n/a, Telefon n/a, Fax n/a, E-Mail n/a
Erstellt mit: BPS Software, BPS Bau, 23.09.2025

## 00ClimbingBASE LV ClimbingBASE

### 01 Vorleistungen

**01.10 Erstellen einer statischen Berechnung für das ClimbingBASE-System**
einschließlich:
- Schnittgrößenermittlung für Tragrohr 33,7 x 2,6 mm
- Nachweis der Befestigungsmittel und Systemkomponenten
- Bemessung der Wandhalter und Einpunkthalter
- Fundamentbemessung zur Lastabtragung
- Windlastberechnung nach DIN EN 1991-1-4
- Berücksichtigung von Eigenlasten, Pflanzenlasten und Wartungslasten
Übergabe: Prüffähige statische Berechnung mit Positionsplan
Menge: 1,000 psch

**01.20 Erarbeitung der Konstruktionsplanung für das Kletterpflanzensystem**
auf Grundlage der Ausführungsplanung:
- Detailplanung aller Anschluss- und Übergabepunkte
- Abstimmung mit angrenzenden Gewerken
- Konfektionierung und Mengenermittlung aller Bauteile
- Berücksichtigung des spezifischen Wandaufbaus
- Planprüfung innerhalb von 14 Tagen nach Planübergabe
- Ausführungspläne als CAD-Dateien (DWG, 2D)
- Wandaufbauten mit Materialspezifikation
- Koordinatenangaben für Befestigungspunkte
Hinweis: Planänderungen nach Freigabe sind gesondert zu vergüten.
Menge: 1,000 psch

### 02 Kletterhilfen für bodengebundene Begrünung

**02.10 ClimbingBASE Ranksystem**
Technische Spezifikation: Lieferung und fachgerechte Montage eines Edelstahl-Ranksystems bestehend aus:
Verankerungssystem:
- Thermoanker mit M12 Anschlussgewinde, max. Länge 300 mm
- Injektionsmörtel und Siebhülse aus Metall
- Abstandshalter mit M12 Innengewinde, Länge 150 mm
- Befestigungsmaterial entsprechend Untergrundart
- Tragrohr geschweißt, 33,7 x 2,6 mm, Länge 6000 mm
- Material: Edelstahl V2A, mind. Werkstoff-Nr. 1.4301
- Rankgitter mit Außenmaßen 967 x 2000 mm (B x H)
- Maschenweite: 242 x 250 mm (Feldmaße)
- Gitterschellen und Verbindungsmittel aus V2A Edelstahl
- Betonfundament mit Tragstabaufnahme
- Frostfreie Gründung
- Windlastklasse: [projektspezifisch zu definieren]
- Dämmstärke bis max. 350 mm überbrückbar
- Geeignet für Gebäudehöhen bis 14 m
- Pflanzenlastklasse 1-4 nach FLL-Richtlinien
Montage: Ausführung entsprechend Herstellervorgaben und Montageanleitung. Abstände und Anordnung gemäß Ausführungsplan
Menge: 1,000 m²

### 03 Pflanzquartier für Kletterpflanzen

**03.10 Mauerschutz**
*** Bedarfsposition ohne GB
Leistungsbeschreibung: Lieferung und Verlegung einer Grundmauerschutzbahn als Schutz erdberührter Bauteile:
Material:
- Noppenbahn aus HDPE mit Vlieskaschierung
- Noppenhöhe: ca. 8 mm
- Farbe: braun
- Druckfestigkeit: ca. 250 kN/m²
ührung:
- Verlegung auf Perimeterdämmung an Kellerwänden
- Oberer Abschluss mit Abdeckschiene 4 cm über Geländeoberkante
- Ausführung nach Herstellervorgaben
Menge: 1,000 m

**03.20 Bodenquartier herstellen**
*** Bedarfsposition ohne GB
Leistungsbeschreibung: Herstellung von Pflanzquartieren für bodengebundene Kletterpflanzen:
Untersubstrat (Tragschicht):
- Korngestuft 0/16 mm nach FLL-Empfehlungen Bauweise 2
- Verdichtung auf 95% DPr
- Schichtdicke: 55-60 cm (verdichtet)
- Tragfähigkeit: EV 45-60 MN/m²
- Schlämmkorngehalt < 10 Masse-%
- Sandkorngehalt ca. 38 Masse-%
- Gesamtporenvolumen ca. 45 Vol.-%
- Wasserdurchlässigkeit kf: 0,004 cm/s
- pH-Wert: 6,0-8,5
- Salzgehalt < 2,0 g/l
- Organische Substanzen < 2 Masse-%
- Korngestuft 0/16 mm
- Schichtdicke: 30-35 cm
- Gesamtporenvolumen ca. 64 Vol.-%
- Wasserdurchlässigkeit: ca. 2,8 x 10⁻⁵ m/s
- pH-Wert: 6,0-8,0
- Organische Substanzen ca. 3,8 Masse-%
Ausführung: Lagenweiser Einbau und Verdichtung. Herstellung eines höhengerechten Pflanzplanums in Abstimmung mit der Bauleitung.
Menge: 1,000 m

**03.30 Spritzschutz**
Leistungsbeschreibung: Herstellung eines Spritzschutzes entlang der Gebäudewand:
- Breite: [projektspezifisch] cm
- Kiesschicht 16/32 mm, Dicke 10 cm
- Wasserdurchlässiges Filtervlies als Trennlage
- Lieferung und fachgerechter Einbau
Menge: 1,000 m

**03.40 Kletterpflanzen liefern und pflanzen**
Anforderungen:
- Pflanzen entsprechend Pflanzliste
- Qualität nach Gütebestimmungen BdB
- Pflanzenpass erforderlich
- Abnahme durch Bauleitung bei Anlieferung
- Zwischenlagerung: einschlagen und wässern
Ausführung:
- Transport zum Pflanzquartier
- Fachgerechte Pflanzung nach DIN 18916
- Angießen nach Pflanzung
- Triebe entwirren und in Kletterhilfe einbinden
- Haupttriebe bogenförmig führen (keine Zugbelastung)
Menge: 1,000 St

**03.40 Unterpflanzung liefern und pflanzen**
Anforderungen:
- Stauden entsprechend Pflanzliste
- Qualität nach Gütebestimmungen ZVG/BdS
- Pflanzenpass erforderlich
- Abnahme durch Bauleitung
Ausführung:
- Transport und fachgerechte Pflanzung
- Angießen nach Pflanzung
- Ausführung nach DIN 18916
Menge: 1,000 St

**03.50 Fertigstellungspflege**
Leistungsumfang: Fertigstellungspflege nach DIN 18916 über eine Vegetationsperiode bis zum abnahmefähigen Zustand:
- Unkrautentfernung und Bodenlockerung
- Schnittmaßnahmen nach Bedarf
- Triebe nachbinden und führen
- Bewässerung bei Trockenheit
- Nachpflanzungen bei Ausfällen
Pflegegänge: [Anzahl projektspezifisch festlegen] Pflegefläche: [Angabe in lfm Pflanzstreifen und m² Fassadenfläche]
Menge: 1,000 psch
